# Ducha de mano ABS para WC con pulsador de Ramón Soler - WC de Ramón Soler

- Propiedad del archivo: CONSTRUNARIO
- Formato: FIEBDC-3/2012
- Programa: Construnario Versión 3.51
- Fecha de los precios: 15/04/2024
- Divisa: EUR

**RSO_242304** u Ducha de mano ABS para WC con pulsador de Ramón Soler - WC de Ramón Soler
Precio: 36.50
Llave de paso para WC cerámica de 1/2", acabado cromado de alta resistencia Diamond Finish Código EAN: 8428506423048
