# Adhesivo cementoso Tector Flex de Holcim. C2TE S1

- Propiedad del archivo: CONSTRUNARIO
- Formato: FIEBDC-3/2012
- Programa: Construnario Versión 3.51
- Fecha de los precios: 09/04/2024
- Divisa: EUR

**01FA191** kg Adhesivo cementoso Tector Flex de Holcim. C2TE S1
Precio: 0.63
Adhesivo cementoso Tector Flex de Holcim. C2TE S1 Granulometría < 0,8 mm Densidad aparente en polvo 1.200 kg/m3 Densidad aparente en pasta 1.600 kg/m3 Densidad aparente endurecido 1.400 kg/m3 Agua de amasado 32% Tiempo abierto 30 min. Adherencia inicial = 1 N/mm2 Adherencia tras inmersión = 1 N/mm2 Adherencia tras calor = 1 N/mm2 Adherencia tras hielo-deshielo = 1 N/mm2 Deslizamiento < 0,5 mm Deformación transversal = 2,5 Tiempo de rectificación 40 min. Tiempo para rejuntado 24 horas Tiempo para ser transitable 24 horas Reacción al fuego Euroclase A1 Consumo llana 6 x 6 3-4 kg/m2 Espesor máximo por capa 6 mm Adhesivo cementoso tipo C2TE S1 Tector Flex de Holcim a base de cemento blanco y gris, áridos calcáreos y silíceos, resinas, aditivos orgánicos e inorgánicos, con deslizamiento vertical nulo y tiempo abierto prolongado. Indicado para la colocación de baldosas cerámicas en pavimentos o revestimientos interiores y exteriores, gran formato y baja porosidad. Especial fachadas, soportes deformables, piedra natural, revoques de mortero, placas de cartón yeso, hormigón o ladrillo, superposición cerámica y recrecido calefactantes, según norma EN 12004.
