# Hormigón autocompactante HA-25/AC/12/XC2, ECOPact Agilia Vertical de Holcim. Resistencia: 25 MPa. Elementos verticales. DAP propia. Reducción CO2: entre 30% y 50%

- Propiedad del archivo: CONSTRUNARIO
- Formato: FIEBDC-3/2012
- Programa: Construnario Versión 3.51
- Fecha de los precios: 09/04/2024
- Divisa: EUR

**AGILVERECO** m3 Hormigón autocompactante HA-25/AC/12/XC2, ECOPact Agilia Vertical de Holcim. Resistencia: 25 MPa. Elementos verticales. DAP propia. Reducción CO2: entre 30% y 50%
Precio: 174.56
Hormigón autocompactante HA-25/AC/12/XC2 Agilia Vertical de Holcim para elementos verticales elaborado en central con 2 horas de mantenimiento de propiedades reológicas con una resistencia a compresión de 30 N/mm2, un tamaño del árido de 12 mm para una clase de exposición XC2, fluidez de 650 a 750 mm, según normas NTE-CSZ, EHE-08 y CTE DB-SE-C. Declaración ambiental de producto propia (DAP) y reducción de entre un 30% y un 50% de emisiones de CO2
