# Pavimento de hormigón continuo HM-20/B/20/X0 12 cm, Artevia Impreso de Holcim. Resistencia: 20 MPa

- Propiedad del archivo: CONSTRUNARIO
- Formato: FIEBDC-3/2012
- Programa: Construnario Versión 3.51
- Fecha de los precios: 09/04/2024
- Divisa: EUR

**ARTEIMPRE** m2 Pavimento de hormigón continuo HM-20/B/20/X0 12 cm, Artevia Impreso de Holcim. Resistencia: 20 MPa
Precio: 39.50
Pavimento continuo de hormigón impreso de 12 cm de espesor con juntas, realizado con hormigón HM-20/B/20/XC0 Artevia Impreso de Holcim, acabado impreso en relieve a definir por la D.F. Tratado superficialmente con mortero endurecedor Artevia Impreso de Holcim compuesto por cemento de alta resistencia, áridos seleccionados, pigmentos, aditivos y resinas sintéticas de alta resistencia a la abrasión, espolvoreado superficialmente sobre el hormigón fresco, color a elegir (rendimiento de 4 kg/m2); desmoldeante en polvo Artevia impreso de Holcim y capa de sellado final con resina selladora Artevia de Holcim, incolora, extendido y vibrado manual. Para superficies mayores a 200 m2
