# Pavimento continuo de hormigón pulido HM-20/B/20/X0, ECOPact Artevia pulido interior de Holcim. Resistencia: 20 Mpa. DAP propia. Reducción CO2: entre 30% y 50%

- Propiedad del archivo: CONSTRUNARIO
- Formato: FIEBDC-3/2012
- Programa: Construnario Versión 3.51
- Fecha de los precios: 09/04/2024
- Divisa: EUR

**ECOARPUL** m2 Pavimento continuo de hormigón pulido HM-20/B/20/X0, ECOPact Artevia pulido interior de Holcim. Resistencia: 20 Mpa. DAP propia. Reducción CO2: entre 30% y 50%
Precio: 126.06
Pavimento continuo de hormigón pulido HM-20/B/20/X0 ECOPact Artevia pulido interior de Holcim, con micro fibras de polipropileno incluidas colocado en capa uniforme de 10 cm de espesor y acabado final realizado mediante un tratamiento mecánico de pulido en seco con exposición de áridos medios y gruesos, según protocolo definido, certificado y garantizado por aplicadores certificados de la empresa suministradora; resultando una superficie dura, libre de polvo, impermeable y mínimo mantenimiento. El proceso consta de un certificado de garantía de ejecución y prestaciones firmado por el representante de la empresa suministradora con mediciones de brillo (ISO 2818), definición de imagen reflejada (astm d5767), resistencia al rayado según la escala de Mohs (ISO-EN-101) y valor de adherencia con FSC 2000, según EN 10545-17. Para superfícies mayores a 200 m2. Declaración ambiental de producto propia (DAP) y reducción entre 30% y 50% de emisiones de CO2.
