# Recrecido de mortero autonivelante en base cemento CT-C12-F3, ECOPact PRIME Agilia Suelo C-Plus de Holcim

- Propiedad del archivo: CONSTRUNARIO
- Formato: FIEBDC-3/2012
- Programa: Construnario Versión 3.51
- Fecha de los precios: 09/04/2024
- Divisa: EUR

**ECOPPRIMSUELCPLUS** m2 Recrecido de mortero autonivelante en base cemento CT-C12-F3, ECOPact PRIME Agilia Suelo C-Plus de Holcim
Precio: 25.94
Recrecido de mortero autonivelante en base cemento CT-C12-F3 para capas base de pavimentos y nivelación a partir de 4 cm de espesor, 12 MPa de resistencia a compresión a 28 días, fluidez 24±2 cm (medición con etalómetro Lafarge) conforme a la norma UNE-EN 13813:2014, para aplicar mediante bombeo por Aplicadores certificados por Holcim con preparación de obra para ECOPact PRIME Agilia Suelo C Plus. Declaración ambiental de producto propia (DAP) y reducción de entre un 50% y un 70% de emisiones de CO2 Para superfícies mayores a 200 m2.
