# Mortero de reparación estructural Tector Grout-RC de Holcim

- Propiedad del archivo: CONSTRUNARIO
- Formato: FIEBDC-3/2012
- Programa: Construnario Versión 3.51
- Fecha de los precios: 09/04/2024
- Divisa: EUR

**GROUTRC** kg Mortero de reparación estructural Tector Grout-RC de Holcim
Precio: 0.38
Tector Grout-RC es un mortero fluido de retracción compensada a base de conglomerantes hidráulicos, aditivos especiales y áridos seleccionados. Posee una consistencia fluida sin segregación y elevado poder tanto autonivelante como de relleno, además de unas elevadas resistencias iniciales y finales y una excelente adherencia. Es un producto libre de sustancias agresivas para el hormigón y para el acero. Mortero de relleno y anclaje para armaduras de acero según UNE-EN-1504-6.
