# Pavimento de hormigón continuo poroso HDos-275/F/12 , Hydromedia de Holcim. 15 cm. Tráfico rodado

- Propiedad del archivo: CONSTRUNARIO
- Formato: FIEBDC-3/2012
- Programa: Construnario Versión 3.51
- Fecha de los precios: 09/04/2024
- Divisa: EUR

**HYDROTRARO** m2 Pavimento de hormigón continuo poroso HDos-275/F/12 , Hydromedia de Holcim. 15 cm. Tráfico rodado
Precio: 64.67
Pavimento continuo poroso de hormigón HDos-275/F/12 Hydromedia de Holcim de 15 cm de espesor, diseñado para el tráfico rodado, con contenido de 330 kg/m3 de cemento ultrafino Infinicem de Holcim, color gris, fabricado en central, de una permeabilidad entre 150 a 400 l/min/m2 medido con permeámetro LCS, 15-20% de huecos, clase de resbaladicidad clase 3 según CTE, consistencia fluida y densidad aproximada de 1900 kg/m3, tamaño máximo de árido de 12 mm colocado en capa uniforme, extendido, regleado, curado y con p.p. de juntas mediante corte con disco. Realizado con aplicadores certificados de Holcim
