# Pasta autonivelante Tector Nivel 10F de Holcim. CT C25-F7

- Propiedad del archivo: CONSTRUNARIO
- Formato: FIEBDC-3/2012
- Programa: Construnario Versión 3.51
- Fecha de los precios: 09/04/2024
- Divisa: EUR

**P01MEN391** kg Pasta autonivelante Tector Nivel 10F de Holcim. CT C25-F7
Precio: 0.59
Pasta autonivelante Tector Nivel 10F de Holcim. CT C25-F7 Densidad aparente en polvo 1,3 g/cm3 Agua de amasado 21% aprox. Densidad aparente en pasta 1,7 g/cm3 Tiempo de vida de la mezcla 30 min. aprox. Resistencia a comprensión 7 horas = 10 N/mm² Resistencia a comprensión 24 horas = 15 N/mm² Resistencia a comprensión 28 días = 25 N/mm² Resistencia a tracción = 2.0 N/mm² Retracción < 0,5 N/mm² Espesor recomendado 2 - 20 mm Consumo aproximado por cm y m2 17 kg Pasta autonivelante Tector Nivel 10F de Holcim en base cemento formulada a base de polímeros modificados, mezcla de cementos y áridos seleccionados, resinas poliméricas y aditivos que le confieren una fluidez y perfecto acabado. Indicado para la nivelación de superficies horizontales en interiores sobre superficies de hormigón, mortero, terrazo, mosaico o piedra previa imprimación de Tector Unión. Resistencia a compresión = 25 N/mm2 y resistencia a flexión = 7 N/mm2. Fraguado y secado rápido para espesores entre 1 y 10 mm, según En 13813.
