# Sistema de aire acondicionado modelo Expert de Haier. Refrigeración: 2,8 kW/Calefacción: 3,2 kW. Blanco

- Propiedad del archivo: CONSTRUNARIO
- Formato: FIEBDC-3/2012
- Programa: Construnario Versión 3.51
- Fecha de los precios: 24/04/2024
- Divisa: EUR

**EXPERT_BL_28** u Sistema de aire acondicionado modelo Expert de Haier. Refrigeración: 2,8 kW/Calefacción: 3,2 kW. Blanco
Precio: 985.00
Sistema de aire acondicionado modelo Expert de Haier. Refrigeración: 2,8 kW/Calefacción: 3,2 kW. Blanco Potencia de salida - Refrigeración: 2,8 kW Potencia de salida - Calefacción: 3,2 kW Sistema compuesto por: Unidad interior referencia AS25XCAHRA Unidad exterior referencia 1U25S2SM1FA-2
