# Tubo anillado flexible ST-PA , referencia 10041029 de Pemsa. DN29, negro

- Propiedad del archivo: CONSTRUNARIO
- Formato: FIEBDC-3/2012
- Programa: Construnario Versión 3.51
- Fecha de los precios: 16/04/2024
- Divisa: EUR

**PEM10041029** u Tubo anillado flexible ST-PA , referencia 10041029 de Pemsa. DN29, negro
Precio: 6.94
Tubo anillado flexible, fabricado en poliamida 6 autoextinguible en color gris RAL 7031 o en color negro RAL 9005, libre de halógenos y con un índice de protección IP67. El tubo flexible ST-PA de la gama Pemsaflex® está recomendado en aplicaciones industriales, maquinaria y donde se demanden flexibilidad y un excelente comportamiento a la intemperie y a la radiación UV. Código EAN: 8431927017260 Código ETIM 8.0: EC001175
