# Prensaestopas metálico con anillo de cierre de neopreno HEXADIN-M L, referencia 20060016de Pemsa. PG16 ( 6.5/16)

- Propiedad del archivo: CONSTRUNARIO
- Formato: FIEBDC-3/2012
- Programa: Construnario Versión 3.51
- Fecha de los precios: 16/04/2024
- Divisa: EUR

**PEM20060016** u Prensaestopas metálico con anillo de cierre de neopreno HEXADIN-M L, referencia 20060016de Pemsa. PG16 ( 6.5/16)
Precio: 6.18
Prensaestopas metálico con anillo de cierre de neopreno con un índice de protección IP54 según EN 60529. Rosca de mayor longitud y disponible de PG 7 a PG48 para diversos diámetros de cable. Fabricado en latón niquelado. Código EAN: 8431927000965 Código ETIM 8.0: EC000441
