# Prensaestopa Iris-M Flex, referencia 21082011 de Pemsa. PG11 ( 5/10)

- Propiedad del archivo: CONSTRUNARIO
- Formato: FIEBDC-3/2012
- Programa: Construnario Versión 3.51
- Fecha de los precios: 16/04/2024
- Divisa: EUR

**PEM21082011** u Prensaestopa Iris-M Flex, referencia 21082011 de Pemsa. PG11 ( 5/10)
Precio: 48.23
Prensaestopa Iris-M Flex, referencia 21082011 de Pemsa. PG11 ( 5/10) Código EAN: 8431927099228 Código ETIM 8.0: EC000441
