# Prensaestopas HSK-M, referencia 22050016 de Pemsa. PG16 (10/14)

- Propiedad del archivo: CONSTRUNARIO
- Formato: FIEBDC-3/2012
- Programa: Construnario Versión 3.51
- Fecha de los precios: 16/04/2024
- Divisa: EUR

**PEM22050016** u Prensaestopas HSK-M, referencia 22050016 de Pemsa. PG16 (10/14)
Precio: 16.05
Prensaestopas con sistema de cierre con diafragma mejorado y junta interior de NBR, con un índice de protección IP68 (10 bar) según EN 60529 . Disponible en rosca métrica de M12 a M63 y en rosca PG7 a PG48 para diversos diámetros de cable. Fabricado en latón niquelado. Aplicaciones Industriales y especiales. Código EAN: 8431927001658 Código ETIM 8.0: EC000441
