# Prensaestopas HSK-Inox, referencia 22070120 de Pemsa. M12 ( 3/ 6.5)

- Propiedad del archivo: CONSTRUNARIO
- Formato: FIEBDC-3/2012
- Programa: Construnario Versión 3.51
- Fecha de los precios: 16/04/2024
- Divisa: EUR

**PEM22070120** u Prensaestopas HSK-Inox, referencia 22070120 de Pemsa. M12 ( 3/ 6.5)
Precio: 100.10
Prensaestopas metálico con sistema de cierre por diafragma mejorado con junta NBR y un índice de protección de IP68 (10 bar) según EN 60529. Disponible en rosca métrica de M12 a M40 para diversos diámetros de cable. Fabricado en acero inoxidable AISI 304. Para aplicaciones en Industria alimentaria y entornos agresivos. Código EAN: 8431927020222 Código ETIM 8.0: EC000441
