# Soporte para fijar tubos flexibles de la gama Pemsaflex®, referencia 31095500 de Pemsa. DN23, gris

- Propiedad del archivo: CONSTRUNARIO
- Formato: FIEBDC-3/2012
- Programa: Construnario Versión 3.51
- Fecha de los precios: 16/04/2024
- Divisa: EUR

**PEM31095500** u Soporte para fijar tubos flexibles de la gama Pemsaflex®, referencia 31095500 de Pemsa. DN23, gris
Precio: 2.52
Soporte para fijar tubos flexibles de la gama Pemsaflex® a la pared o rail de poliamida 6 autoextinguible en color gris RAL 7011 y en color negro RAL 9005, libre de halógenos, no propagador de la llama, disponible en varias medidas y que permite el libre giro de tubo impidiendo su movimiento axial. De fácil instalación mediante el clip rail, pudiendo unirse varios formando bloques mediante clip unión. Código EAN: 8431927002914 Código ETIM 8.0: EC000368
