# Racor metálico giratorio con casquillo interior metálico, referencia 35020009 de Pemsa. PG9(DN9)

- Propiedad del archivo: CONSTRUNARIO
- Formato: FIEBDC-3/2012
- Programa: Construnario Versión 3.51
- Fecha de los precios: 16/04/2024
- Divisa: EUR

**PEM35020009** u Racor metálico giratorio con casquillo interior metálico, referencia 35020009 de Pemsa. PG9(DN9)
Precio: 3.80
Racor metálico giratorio con casquillo interior metálico de latón niquelado y cuerpo exterior aislante de poliamida 6 autoextinguible para la conexión de tubos flexibles metálicos con o sin recubrimiento plástico, tipo TM, Ecoflex®, TM-PVC. Diámetro máximo DN 9 mm. Índice de protección IP65. Disponible en diversas medidas con rosca métrica y PG. Código EAN: 8431927004390 Código ETIM 8.0: EC001180
