# Racor metálico con rosca exterior y casquillo interior, referencia 37025036 de Pemsa. PG36 (DN36)

- Propiedad del archivo: CONSTRUNARIO
- Formato: FIEBDC-3/2012
- Programa: Construnario Versión 3.51
- Fecha de los precios: 16/04/2024
- Divisa: EUR

**PEM37025036** u Racor metálico con rosca exterior y casquillo interior, referencia 37025036 de Pemsa. PG36 (DN36)
Precio: 78.94
Racor metálico con rosca exterior y casquillo interior en latón niquelado para montaje de tubos TM, Ecoflex®, TM-PVC. Índice de protección IP54. Disponible en diversas medidas y en rosca métrica. Código EAN: 8431927118394 Código ETIM 8.0: EC001180
