# Reductor R-H metálico para rosca métrica, referencia 42003225 de Pemsa. M32 M25

- Propiedad del archivo: CONSTRUNARIO
- Formato: FIEBDC-3/2012
- Programa: Construnario Versión 3.51
- Fecha de los precios: 16/04/2024
- Divisa: EUR

**PEM42003225** u Reductor R-H metálico para rosca métrica, referencia 42003225 de Pemsa. M32 M25
Precio: 4.92
Reductor metálico para rosca métrica. Disponible en diversas medidas. Fabricado en latón niquelado. Código EAN: 8431927021007 Código ETIM 8.0: EC000938
