# Ampliación metálica E-MS, referencia 42021113 de Pemsa. PG11 PG13

- Propiedad del archivo: CONSTRUNARIO
- Formato: FIEBDC-3/2012
- Programa: Construnario Versión 3.51
- Fecha de los precios: 16/04/2024
- Divisa: EUR

**PEM42021113** u Ampliación metálica E-MS, referencia 42021113 de Pemsa. PG11 PG13
Precio: 2.56
Ampliación metálica para rosca métrica y rosca PG. Disponible en diversas medidas. Fabricada en latón niquelado. Código EAN: 8431927005977 Código ETIM 8.0: EC000938
