# Manguito enchufable de acero, referencia 55006040 de Pemsa. DN40. Protección: EZ

- Propiedad del archivo: CONSTRUNARIO
- Formato: FIEBDC-3/2012
- Programa: Construnario Versión 3.51
- Fecha de los precios: 16/04/2024
- Divisa: EUR

**PEM55006040** u Manguito enchufable de acero, referencia 55006040 de Pemsa. DN40. Protección: EZ
Precio: 4.82
Manguito enchufable de acero con sistema de protección EZ, para la conexión de tubos RL en instalaciones que requieran elevadas prestaciones mecánicas y una resistencia media a la corrosión. Índice de protección IP54. Marcado N de Aenor conforme a norma IEC 61386. Código EAN: 8431927026941 Código ETIM 8.0: EC000939
