# Racor roscado de PVC en color gris (RAL 7035), referencia 55043063 de Pemsa. M63 (DN63)

- Propiedad del archivo: CONSTRUNARIO
- Formato: FIEBDC-3/2012
- Programa: Construnario Versión 3.51
- Fecha de los precios: 16/04/2024
- Divisa: EUR

**PEM55043063** u Racor roscado de PVC en color gris (RAL 7035), referencia 55043063 de Pemsa. M63 (DN63)
Precio: 4.59
Racor roscado de PVC en color gris (RAL 7035) para el acoplamiento y conexión de tubo rígido RPVC a cajas de registro y/o derivación en la protección de cables eléctricos. Índice de protección IP44. Sistema de unión enchufable a tubo y roscado por el otro extremo. Código EAN: 8431927095237 Código ETIM 8.0: EC000939
