# Derivación en forma de T enchufable, referencia 55081040 de Pemsa. DN40 AL

- Propiedad del archivo: CONSTRUNARIO
- Formato: FIEBDC-3/2012
- Programa: Construnario Versión 3.51
- Fecha de los precios: 16/04/2024
- Divisa: EUR

**PEM55081040** u Derivación en forma de T enchufable, referencia 55081040 de Pemsa. DN40 AL
Precio: 47.95
Derivación en forma de T enchufable con tapa registrable para la conexión de tubos RL en instalaciones que requieran elevadas prestaciones mecánicas y una resistencia media a la corrosión. Con un índice de protección IP54. Accesorio para crear una bifurcación en la conducción del tubo. Fabricado en aluminio y disponible en diversos diámetros. Código EAN: 8431927027436 Código ETIM 8.0: EC002922
