# Curva flexible para tubo rígido del tipo RLH, referencia 55090032 de Pemsa. DN32, gris

- Propiedad del archivo: CONSTRUNARIO
- Formato: FIEBDC-3/2012
- Programa: Construnario Versión 3.51
- Fecha de los precios: 16/04/2024
- Divisa: EUR

**PEM55090032** u Curva flexible para tubo rígido del tipo RLH, referencia 55090032 de Pemsa. DN32, gris
Precio: 8.83
Curva flexible para tubo rígido del tipo RLH para la protección de cables eléctricos en aplicaciones de edificación. Fabricado en polipropileno, libre de halógenos con un Índice de protección IP44. Sistema de unión enchufable a tubo. Disponible en color gris (RAL 7035). Código EAN: 8431927067982 Código ETIM 8.0: EC000936
