# Cable para el sistema de suspensiones Spiderband®, referencia 62302801 de Pemsa. CTA: 120. Longitud: 100m. Protección: EZ

- Propiedad del archivo: CONSTRUNARIO
- Formato: FIEBDC-3/2012
- Programa: Construnario Versión 3.51
- Fecha de los precios: 16/04/2024
- Divisa: EUR

**PEM62302801** u Cable para el sistema de suspensiones Spiderband®, referencia 62302801 de Pemsa. CTA: 120. Longitud: 100m. Protección: EZ
Precio: 71.90
Cable para el sistema de suspensiones Spiderband® en instalaciones de soporte de bandejas de rejilla Rejiband®, bandejas de chapa Pemsaband® y otros elementos como luminarias, tubos, aire acondicionado, señalización, etc. Longitud de 100 metros. Disponible en longitudes de 100 y 200 metros, carga máxima 10, 50 y 120 kg. Fabricado en acero con sistema de protección EZ. Código EAN: 8431927093967 Código ETIM 8.0: EC011590
