# Tuerca metálica rail, referencia 67010072 de la gama Megaband de Pemsa. M6. Protección: EZ

- Propiedad del archivo: CONSTRUNARIO
- Formato: FIEBDC-3/2012
- Programa: Construnario Versión 3.51
- Fecha de los precios: 16/04/2024
- Divisa: EUR

**PEM67010072** u Tuerca metálica rail, referencia 67010072 de la gama Megaband de Pemsa. M6. Protección: EZ
Precio: 2.26
Tuerca metálica de inserción en el interior del travesaño de la bandeja de escalera Megaband® para la conexión de cualquier elemento o dispositivo. M 6. Con sistema de protección EZ Código EAN: 8431927094636 Código ETIM 8.0: EC000096
