# Rail con perfil omega S-Plus, referencia 67020111 de Pemsa. Longitud: 2000. Protección: PG

- Propiedad del archivo: CONSTRUNARIO
- Formato: FIEBDC-3/2012
- Programa: Construnario Versión 3.51
- Fecha de los precios: 16/04/2024
- Divisa: EUR

**PEM67020111** u Rail con perfil omega S-Plus, referencia 67020111 de Pemsa. Longitud: 2000. Protección: PG
Precio: 111.91
Rail con perfil omega y sistema universal de conexión para bandejas Rejiband® y Pemsaband®. Longitud de 2 metros. Permite configurar diferentes estructuras de forma individual o con ayuda del soporte omega SPLUS para soportar bandeja a pared o a techo con varilla roscada. Disponible en longitudes de 1000, 2000 y 3000 mm. Fabricado en acero en diversos Sistemas de protección. Con sistema de protección PG Código EAN: 8431927045829 Código ETIM 8.0: EC000386
