# Accesorio metálico polivante para diferentes tipos de uniones, referencia 67030047 de Pemsa. Protección: GC

- Propiedad del archivo: CONSTRUNARIO
- Formato: FIEBDC-3/2012
- Programa: Construnario Versión 3.51
- Fecha de los precios: 16/04/2024
- Divisa: EUR

**PEM67030047** u Accesorio metálico polivante para diferentes tipos de uniones, referencia 67030047 de Pemsa. Protección: GC
Precio: 15.16
Accesorio metálico polivalente destinado a la unión de diferentes tramos rectos, confección de curvas u otros accesorios de de la bandeja de rejilla Rejiband®. Se fija a la bandeja u accesorios mediante tornillos, asegurando la resistencia mecánica de la unión y la continuidad eléctrica, según norma IEC61537. Fabricado en acero y en Sistemas de protección diversos. Con sistema de protección GC Código EAN: 8431927009067 Código ETIM 8.0: EC002413
