# Tuerca rail metálica, referencia 67030054 de Pemsa. M6. Protección: GC

- Propiedad del archivo: CONSTRUNARIO
- Formato: FIEBDC-3/2012
- Programa: Construnario Versión 3.51
- Fecha de los precios: 16/04/2024
- Divisa: EUR

**PEM67030054** u Tuerca rail metálica, referencia 67030054 de Pemsa. M6. Protección: GC
Precio: 4.07
Tuerca metálica que junto con un tornillo de cabeza hexagonal, se coloca en railes, soportes y péndulos reforzados para la construcción de estructuras para bandejas de rejilla Rejiband®, bandejas de chapa Pemsaband® y bandejas de escalera Megaband®. M 6. Disponible en M 6, M 8 y M10. Fabricado en acero y diversos Sistemas de protección. Con sistema de protección GC Código EAN: 8431927101198 Código ETIM 8.0: EC000096
