# Fijación techo, referencia 67030060 de Pemsa. Protección: PG

- Propiedad del archivo: CONSTRUNARIO
- Formato: FIEBDC-3/2012
- Programa: Construnario Versión 3.51
- Fecha de los precios: 16/04/2024
- Divisa: EUR

**PEM67030060** u Fijación techo, referencia 67030060 de Pemsa. Protección: PG
Precio: 8.31
Fijación soporte metálico para el montaje a techo de bandejas de rejilla Rejiband® y bandejas de chapa Pemsaband® mediante una varilla roscada de M 8 o M10 en instalaciones interiores eléctricas o de telecomunicaciones. Fabricada en acero y con Sistema de protección PG. Código EAN: 8431927009128 Código ETIM 8.0: EC000896
