# Péndulo reforzado doble, referencia 67030663 de Pemsa. Longitud: 1000. Protección: GC

- Propiedad del archivo: CONSTRUNARIO
- Formato: FIEBDC-3/2012
- Programa: Construnario Versión 3.51
- Fecha de los precios: 16/04/2024
- Divisa: EUR

**PEM67030663** u Péndulo reforzado doble, referencia 67030663 de Pemsa. Longitud: 1000. Protección: GC
Precio: 270.58
Péndulo reforzado doble para el montaje a techo con sistema de anclaje para soportes reforzados RPLUS para bandejas de rejilla Rejiband®, bandejas de chapa Pemsaband® o bandejas de escalera Megaband®. Longitud de 1 metros. Fabricado en acero, disponible en longitudes de 500 mm y de 1000 mm, con sistema de protección GC. Código EAN: 8431927009463 Código ETIM 8.0: EC000082
