# Distanciador/pie click metálico, referencia 67060524 de Pemsa. Ancho: 300. Protección: I316L

- Propiedad del archivo: CONSTRUNARIO
- Formato: FIEBDC-3/2012
- Programa: Construnario Versión 3.51
- Fecha de los precios: 16/04/2024
- Divisa: EUR

**PEM67060524** u Distanciador/pie click metálico, referencia 67060524 de Pemsa. Ancho: 300. Protección: I316L
Precio: 76.04
Ala de alto 40 mm, Ancho 300 mm. Con sistema de protección INOX, Acabado Acero Inoxidable AISI 316L Código EAN: 8431927066251 Código ETIM 8.0: EC000022
