# Cinta plástica, referencia 68000002 de la gama rejifix de Pemsa. Color negro

- Propiedad del archivo: CONSTRUNARIO
- Formato: FIEBDC-3/2012
- Programa: Construnario Versión 3.51
- Fecha de los precios: 16/04/2024
- Divisa: EUR

**PEM68000002** Cinta plástica, referencia 68000002 de la gama rejifix de Pemsa. Color negro
Precio: 279.47
Cinta plástica en color negro para la sujeción de cables a la bandeja de rejilla Rejiband® mediante la fijación a ésta con el soporte de bridas Rejiband®. Cinta adhesiva tipo Velcro para embridar cables junto al Soporte Brida. Código EAN: 8431927014689 Código ETIM 8.0: EC000046
