# Punta plástica de remate, referencia 68000049 de Pemsa

- Propiedad del archivo: CONSTRUNARIO
- Formato: FIEBDC-3/2012
- Programa: Construnario Versión 3.51
- Fecha de los precios: 16/04/2024
- Divisa: EUR

**PEM68000049** u Punta plástica de remate, referencia 68000049 de Pemsa
Precio: 1.15
Punta plástica en color negro destinada a la protección de los cortes de las bandejas Rejiband® evitando así daños al instalador y a los cables de las instalaciones. Código EAN: 8431927009647 Código ETIM 8.0: EC002935
