# Esquina universal metálica polivalente, referencia 70021100 de Pemsa. Ala: 35. Protección: PG

- Propiedad del archivo: CONSTRUNARIO
- Formato: FIEBDC-3/2012
- Programa: Construnario Versión 3.51
- Fecha de los precios: 16/04/2024
- Divisa: EUR

**PEM70021100** u Esquina universal metálica polivalente, referencia 70021100 de Pemsa. Ala: 35. Protección: PG
Precio: 25.08
Esquina universal metálica polivalente para bandejas Pemsaband® e Inducanal® que permite la creación de diferentes accesorios, curvas, derivaciones, reducciones, etc. Ala de alto 35 mm. Montaje de conexión rápida mediante el sistema click, sin uniones. Fabricado en acero, en diversos tamaños y Sistemas de protección. Con sistema de protección PG Código EAN: 8431927046109 Código ETIM 8.0: EC002400
