# Pieza de unión, referencia 71022005 de la gama Pemsaband de Pemsa. Ala: 60. Protección: PG

- Propiedad del archivo: CONSTRUNARIO
- Formato: FIEBDC-3/2012
- Programa: Construnario Versión 3.51
- Fecha de los precios: 16/04/2024
- Divisa: EUR

**PEM71022005** u Pieza de unión, referencia 71022005 de la gama Pemsaband de Pemsa. Ala: 60. Protección: PG
Precio: 8.62
Pieza de unión de distintos tramos de bandeja de chapa ciega o perforada Pemsaband® de alas de 35, 60, 85 y 100 mm siendo necesaria la utilización de dos piezas, una en cada lado de la bandeja. Ala de alto 60 mm. Disponible en los Sistemas de protección PG y GC. Código EAN: 8431927010056 Código ETIM 8.0: EC002413
