# Rail 3C de 41x41x2,5, referencia 81000106 de Pemsa. Longitud: 1000. Protección: PG

- Propiedad del archivo: CONSTRUNARIO
- Formato: FIEBDC-3/2012
- Programa: Construnario Versión 3.51
- Fecha de los precios: 16/04/2024
- Divisa: EUR

**PEM81000106** u Rail 3C de 41x41x2,5, referencia 81000106 de Pemsa. Longitud: 1000. Protección: PG
Precio: 55.09
Rail de 41x41 mm con espesor 2,5,5 mm para cargas elevadas en instalaciones de bandejas portacables, tubos eléctricos y otras instalaciones de tuberías de calefacción, A/A, sistemas contra incendios, etc. Posee perforaciones en las 3 caras aumentando las posibilidades de conexión de soportes y otros elementos. Fabricado en acero, disponible en varios sistemas de protección. Con sistema de protección PG Código EAN: 8431927112569 Código ETIM 8.0: EC000386
