# Soporte para techo con perfil omega S-Plus, referencia 82003279 de Pemsa. Ancho: 200. Protección: CU

- Propiedad del archivo: CONSTRUNARIO
- Formato: FIEBDC-3/2012
- Programa: Construnario Versión 3.51
- Fecha de los precios: 15/04/2024
- Divisa: EUR

**PEM82003279** u Soporte para techo con perfil omega S-Plus, referencia 82003279 de Pemsa. Ancho: 200. Protección: CU
Precio: 81.69
Soporte con perfil omega y sistema universal de conexión para bandejas Rejiband® SAFECu en montajes techo. Ancho 200 mm. Sistema de fijación a techo recomendado para cargas medias y ligeras. Fabricado en acero con sistema de protección CU. Código EAN: 8431927115805 Código ETIM 8.0: EC001003
