# Panel de lana mineral con tecnología InCare, URSA AIR Panel Alu-Alu P5858 de URSA. 25x1200x3000 mm. Para la construcción de conductos de climatización. En palé

- Propiedad del archivo: CONSTRUNARIO
- Formato: FIEBDC-3/2012
- Programa: Construnario Versión 3.51
- Fecha de los precios: 30/04/2024
- Divisa: EUR

**2133145_URS** m2 Panel de lana mineral con tecnología InCare, URSA AIR Panel Alu-Alu P5858 de URSA. 25x1200x3000 mm. Para la construcción de conductos de climatización. En palé.
Precio: 22.28
Lana mineral de vidrio. Dimensiones: 25x1200x3000 mm. Resistencia térmica = 0.78 m2·K/W. Lambda (?90/90) 10°C (EN 12667-EN 12939) = 0.032 W/(m·K). Lambda (?90/90) 24°C (EN 12667-EN 12940) = 0.034 W/(m·K). Lambda (?90/90) 40°C (EN 12667-EN 12941) = 0.036 W/(m·K). Lambda (?90/90) 60°C (EN 12667-EN 12941) = 0.038 W/(m·K). Absorción acústica sin plénum (a): 0.45. Resistencia a la presión (EN 13403) = 800 Pa. Densidad nominal aproximada = 81 Kg/m3. Resistencia al fuego : Euroclase B s1 d0. Resistencia a la difusión del vapor (EN 12086) : MV1 - 148,15 m2h Pa/mg. Estanqueidad (RITE) : ATC1. Estanqueidad (EN 1507) : D. Conforme a la norma UNE EN 14.303. Suministrado en palé a granel XL. Código EAN: 8435078260605
