# Sistema de puerta Schüco AD UP 75. Profundidad: 75mm

- Propiedad del archivo: CONSTRUNARIO
- Formato: FIEBDC-3/2012
- Programa: Construnario Versión 3.51
- Fecha de los precios: 17/05/2024
- Divisa: EUR

**ADUP75** m2 Sistema de puerta Schüco AD UP 75. Profundidad: 75mm
Sistema de puerta Schüco AD UP 75. Profundidad: 75mm CARPINTERÍA DE ALUMINIO "SISTEMA SCHÜCO AD UP 75" CON DOBLE ROTURA DE PUENTE TÉRMICO. M2. Puerta de aluminio de una o dos hojas según croquis de proyecto; con perfiles de aluminio lacado > 60 micras con sello de calidad “QUALICOAT SEASIDE” o anodizado > 20 micras sello de calidad EWAA/EURAS QUALANOD, "SISTEMA AD UP 75" con perfiles de cinco cámaras, formados por tres subperfiles de aluminio unidos mediante pletinas de poliamida de diseño especial para minimizar el efecto bimetal; realizada con perfiles de aluminio de extrusión de aleación Al Mg Si 0,5 F22 en calidad anodizable (UNE 38337/L3441); las desviaciones máximas según DIN 17615 parte 3. Con una profundidad de cerco y hoja de 75 mm. Clasificaciones Transmitancia térmica Uf = 1,6 W/m2K DIN EN 10077-2 Resistencia a la efracción Hasta RC2 DIN V ENV 1627 Permeabilidad al aire Hasta clase 4 DIN EN 12207 Estanqueidad al agua Hasta Clase E750 DIN EN 12208 Resistencia al viento Hasta clase C3/B3 DIN EN 12210 Barrera de estanqueidad de 3 niveles compuesta por una junta central doble junta tope adicional, ambas de EPDM estables a la acción de los rayos UVA. Tornillería de acero inoxidable para evitar el par galvánico. Ventilación y drenaje de la base y perímetro de los vidrios para evitar deslaminaciones de los mismos por condensaciones con un acristalamiento de hasta 53 mm. Escuadras interiores en las esquinas y uniones en "T" de marcos y hojas con cola de dos componentes para estanqueizar y armar el inglete. Sistema de herrajes SCHÜCO con ejes de acero inoxidable y resto de piezas de fundición de aluminio, colocado sobre un canal específico en el perfil de aluminio intermedio, evitando así su fijación en las pletinas aislantes. Maneta ergonómica con posibilidad de cierre de varios puntos, apertura eléctrica y monitorización. Sistemas de bisagras Peso máximo Ciclos de apertura Cilíndrica 200 Kg 1.000.000 Sobrepuesta de 2 palas 120 Kg 200.000 Sobrepuesta de 3 palas 200 Kg 1.000.000 Oculta / Apertura 100º 150 Kg 500.000 Fabricados todos los componentes del sistema "AD UP” bajo la norma para el control de calidad ISO 9001. Los sellados perimetrales se realizarán con silicona neutra resistente a los UVA sobre cordón celular antiadherente a la silicona. Se recomienda aislar por el constructor el espacio entre el cerramiento y la carpintería para evitar condensaciones. Colocada sobre premarco de acero galvanizado o aluminio sin incluir vidrio, ayudas, medios auxiliares, ni energía. Uso universal como puerta para inmuebles públicos de gran frecuencia de paso y como puerta de entrada centrada en el diseño Extraordinarias propiedades aislantes combinadas con una alta estabilidad: el sistema de puertas Schüco AD UP 75 con una profundidad de construcción de 75 mm ofrece una elevada seguridad de funcionamiento para todos los requisitos en la construcción de edificios públicos y residenciales de nivel superior. Con su principio constructivo de vanguardia y el sistema de sellado modular, este sistema establece los estándares para sistemas de puertas de aluminio en cuestiones de aislamiento térmico, estanqueidad, capacidad de carga y durabilidad. Con un amplio catálogo en opciones de equipamiento y configuración, posibilita soluciones de puerta adaptadas a las necesidades y orientadas al diseño para todos los ámbitos de la vida y del trabajo. El sistema de puertas se puede combinar perfectamente con sistemas de comunicación y de control de acceso.
