# Sistema de correderas panorámicas, Schüco ASE 70 PD.ME. Profundidad de hoja: 70mm

- Propiedad del archivo: CONSTRUNARIO
- Formato: FIEBDC-3/2012
- Programa: Construnario Versión 3.51
- Fecha de los precios: 17/05/2024
- Divisa: EUR

**ASE70PDME** m Sistema de correderas panorámicas, Schüco ASE 70 PD.ME. Profundidad de hoja: 70mm
Sistema de correderas panorámicas, Schüco ASE 70 PD.ME. Profundidad de hoja: 70mm CARPINTERÍA DE ALUMINIO "SISTEMA SCHÜCO ASE 70 PD.ME" CON ROTURA DE PUENTE TÉRMICO. M2. Ventana corredera minimalista de aluminio de una, dos o tres hojas según croquis de proyecto de perímetro oculto; con perfiles de aluminio lacado > 60 micras con sello de calidad “QUALICOAT SEASIDE” o anodizado > 20 micras sello de calidad EWAA/EURAS QUALANOD, "SISTEMA ASE 70 PD.ME" de diseño panorámico y máxima transparencia gracias a la integración del marco exterior al cuerpo de obra; con rotura de puente térmico; realizada con perfiles de aluminio de extrusión de aleación Al Mg Si 0,5 F22 en calidad anodizable (UNE 38337/L3441); las desviaciones máximas según DIN 17615 parte 3. Cercos disponibles en dos y tres carriles, con una profundidad base de 168 mm a 251 mm según la versión, siendo de 70 mm para la hoja. Posibilidad de perfiles de hoja con refuerzo según requerimientos estáticos y esquina abierta a 90º. Perfil de cruce con un ancho de cara vista de 39 en diferentes versiones según necesidades estáticas. Clasificaciones Resistencia al viento Hasta Clase C5 DIN EN 12210 Estanqueidad al agua Hasta Clase 8A DIN EN 12208 Permeabilidad al aire Hasta Clase 4 DIN EN 12207 Perfiles mecanizados para el alojamiento de los rodamientos y registrables para limpieza y mantenimiento sin necesidad de retirar la hoja completamente. Juntas de estanqueidad al aire y al agua de EPDM, estables a la acción de los rayos UVA. Tornillería de acero inoxidable para evitar el par galvánico. Ventilación y drenaje de la base y perímetro de los vidrios para evitar deslaminaciones de los mismos por condensaciones. Para un espesor de acristalamiento entre 24 y 40 mm mm. Herrajes SCHÜCO con los ejes de acero inoxidable y resto de piezas en fundición de aluminio, apertura corredera con un peso máximo autorizado del herraje de 400 kg/hoja. Opciones de cierre de 1 y 3 puntos en los laterales y cierre por falleba con enclavamiento en marco para accionamiento embutido en el lateral del perfil de cruce. Fabricados todos los componentes del sistema "ASE 70 PD.ME" bajo la norma para el control de calidad ISO 9001, todo ello fabricado según las indicaciones de los planos “K” de fabricación del sistema ASE 70 PD.ME. Colocado sobre premarco de acero galvanizado, separadores plásticos y tornillería de acero inoxidable. Los sellados perimetrales se realizarán con silicona neutra resistente a los UVA sobre cordón celular antiadherente a la silicona. Se recomienda aislar por el constructor el espacio entre el cerramiento y la carpintería para evitar condensaciones. Sin incluir vidrio, ayudas, medios auxiliares, ni energía. El sistema de correderas panorámicas ASE 70 PD.ME en un sistema de alta calidad con un elevado grado de flexibilidad. Esto permite plasmar los deseos del cliente en cuando a diseño y funcionalidad. Las excelentes prestaciones, los grandes formatos de hojas correderas y, por último, las reducidas caras vistas hacen del sistema una fácil elección. ¡Nueva Generación 2 disponible! • Zona de cruce con 39 mm y nuevo cruce de 31 mm en la Generación 2 • Diferentes opciones de marco para elegir las caras vistas y el umbral plano • Acristalamiento posible entre 24 – 40 mm • Aperturas en 2 y 3 carriles, así como soluciones InWall en la primera generación y con pavimento continuo en ambas • Diferentes opciones de tiradores: empotrado, continuo… • Sistema especialmente diseñado para el clima mediterráneo • Raíl y rodamientos de acero inoxidable • Nuevas opciones de cierre en cruce disponibles con la Generación 2 • Peso de hoja hasta 600 Kg
