# Sistema de correderas Schüco ASS 48. Profundidad hoja: 48mm

- Propiedad del archivo: CONSTRUNARIO
- Formato: FIEBDC-3/2012
- Programa: Construnario Versión 3.51
- Fecha de los precios: 17/05/2024
- Divisa: EUR

**ASS48** m Sistema de correderas Schüco ASS 48. Profundidad hoja: 48mm
Sistema de correderas Schüco ASS 48. Profundidad hoja: 48mm CARPINTERÍA DE ALUMINIO "SISTEMA SCHÜCO ASS 48" CON ROTURA DE PUENTE TÉRMICO. M2. Ventana corredera de aluminio de una, dos o tres hojas según croquis de proyecto; con perfiles de aluminio lacado > 60 micras con sello de calidad “QUALICOAT SEASIDE” o anodizado > 20 micras sello de calidad EWAA/EURAS QUALANOD, "SISTEMA ASS 48" con rotura de puente térmico mediante pletinas aislantes de poliamida o politermida; realizada con perfiles de aluminio de extrusión de aleación Al Mg Si 0,5 F22 en calidad anodizable (UNE 38337/L3441); las desviaciones máximas según DIN 17615 parte 3. Cercos disponibles en uno, dos y tres carriles a partir de una profundidad base de 85 mm, siendo de 48 mm para la hoja. Posibilidad de perfiles de hoja con refuerzo según requerimientos estáticos. Clasificaciones Resistencia al viento Hasta Clase C2/B2 DIN EN 12210 Estanqueidad al agua Hasta Clase 7A DIN EN 12208 Permeabilidad al aire Hasta Clase 4 DIN EN 12207 Resistencia a la efracción Hasta RC2 DIN EN 13115 Aislamiento acústico Rw hasta 38 dB DIN EN ISO 140-3 Juntas de estanqueidad al aire y al agua de EPDM, estables a la acción de los rayos UVA. Tornillería de acero inoxidable para evitar el par galvánico. Ventilación y drenaje de la base y perímetro de los vidrios para evitar deslaminaciones de los mismos por condensaciones. Para un espesor de acristalamiento hasta 32 mm. Herraje SCHÜCO con maneta ergonómica y posibilidad de cierre multipunto para hojas correderas con un peso máximo autorizado de 230 Kg. Carriles de rodadura registrables de acero inoxidable o aluminio. Escuadras interiores en las esquinas y uniones en "T" de marcos y hojas con cola de dos componentes para estanqueizar y armar el inglete. Fabricados todos los componentes del sistema "ASS 48" bajo la norma para el control de calidad ISO 9001, todo ello fabricado según las indicaciones de los planos “K” de fabricación del sistema ASS 48. Colocado sobre premarco de acero galvanizado, separadores plásticos y tornillería de acero inoxidable. Los sellados perimetrales se realizarán con silicona neutra resistente a los UVA sobre cordón celular antiadherente a la silicona. Se recomienda aislar por el constructor el espacio entre el cerramiento y la carpintería para evitar condensaciones. Sin incluir vidrio, ayudas, medios auxiliares, ni energía. Sistema de correderas con aislamiento térmico con alta flexibilidad El sistema de correderas Schüco ASS 43/48 convence gracias a una amplia zona de aislamiento, así como por las múltiples posibilidades de acristalamiento: ideal para la implementación de distintos requisitos de aislamiento térmico en las regiones cálidas. La gran selección en tipos de apertura de 1, 2 y 3 carriles, así como perfiles estáticos universales garantizan una libertad de planificación casi limitada en la implementación de instalaciones atractivas de correderas. Los carriles de rodadura de acero/aluminio de alta calidad y los rodillos con rodamientos proporcionan una marcha ligera y silenciosa también en caso de elementos de hoja de grandes dimensiones y optimizan con ello el confort del usuario. Un punto positivo para los fabricantes: las tuercas correderas permiten un montaje sencillo del cierre sin taladros adicionales.
