# Ventana de fachada para apertura proyectante o paralela, Schüco AWS 114

- Propiedad del archivo: CONSTRUNARIO
- Formato: FIEBDC-3/2012
- Programa: Construnario Versión 3.51
- Fecha de los precios: 17/05/2024
- Divisa: EUR

**AWS114** m2 Ventana de fachada para apertura proyectante o paralela, Schüco AWS 114
Ventana de fachada para apertura proyectante o paralela, Schüco AWS 114 VENTANA PROYECTANTE DESLIZANTE EXTERIOR DE SILICONA ESTRUCUTRAL DE ALUMINIO "SISTEMA SCHÜCO AWS 114" CON ROTURA DE PUENTE TÉRMICO. M2. Ventana proyectante-deslizante al exterior de medidas tipo Haga clic aquí para escribir texto.; con perfiles de aluminio lacado > 60 micras con sello de calidad “QUALICOAT SEASIDE” o anodizado > 20 micras sello de calidad EWAA/EURAS QUALANOD, "SISTEMA AWS 114" insertable en muro cortina SISTEMA; con rotura de puente térmico mediante pletinas aislantes de poliamida o politermida; realizada con perfiles de aluminio de extrusión de aleación Al Mg Si 0,5 F22 en calidad anodizable (UNE 38337/L3441); las desviaciones máximas según DIN 17615 parte 3. Clasificaciones Transmitancia térmica Uf >1,9 W/m2K DIN EN 10077-2 Permeabilidad al aire Clase 4 DIN EN 12207 Estanqueidad al agua Hasta E1200 DIN EN 12208 Resistencia al viento Hasta clase C5/B5 DIN EN 12210 Aislamiento acústico Rw hasta 47 dB DIN EN ISO 140-3 Resistencia a la efracción Hasta RC2 DIN V ENV 1627 Fuerzas de maniobra Clase 1 DIN EN 13115 Durabilidad mecánica Clase 3 DIN EN 12400 Con precámara de descompresión y junta central de estanqueidad al aire y al agua de EPDM, estable a la acción de los rayos UVA, con escuadras vulcanizadas en las esquinas; juntas de acristalamiento y resto de juntas también de EPDM. Tornillería de acero inoxidable para evitar el par galvánico. Ventilación y drenaje de la base y perímetro de los vidrios para evitar deslaminaciones de los mismos por condensaciones con un acristalamiento de hasta 44 mm. Escuadras interiores en las esquinas y uniones en "T" de marcos y hojas con cola de dos componentes para estanqueizar y armar el inglete. Sistema de herrajes SCHÜCO”, con ejes de acero inoxidable y resto de piezas de fundición de aluminio. Maneta ergonómica, herrajes completamente ocultos con apertura de 320 a 500 mm y un peso de hasta 160 Kg. Número de puntos de cierre a determinar en función de las dimensiones de hoja según directrices de sistema. Fabricados todos los componentes del sistema "AWS 114" bajo la norma para el control de calidad ISO 9001. Los sellados perimetrales se realizarán con silicona neutra resistente a los UVA sobre cordón celular antiadherente a la silicona. Se recomienda aislar por el constructor el espacio entre el cerramiento y la carpintería para evitar condensaciones. Colocada sobre retícula de muro cortina, sin incluir el acristalamiento, ayudas, medios auxiliares ni energía. El sistema de ventanas Schüco AWS 114 es sinónimo de alta eficiencia en la fabricación, montaje y funcionamiento, implementable como ventana de apertura paralela o proyectante deslizante. Con sus formatos de hoja grandes, el sistema funcional puede integrarse visualmente sin fisuras en las geometrías de fachada más distintas, también con pesos de hoja elevados. Como elemento insertable, la ventana de fachada de aislamiento térmico con vidrio aislante estándar y junquillo perimetral ofrece múltiples opciones de configuración para la integración en casi todos los sistemas de fachada Schüco. • Acristalamiento posible entre 24 – 52 mm • Se puede integrar en los siguientes sistemas de fachadas: FWS 50 / FWS 60, FWS 35 PD, FWS 50 SG / FWS 60 SG, Schuco UCC 65 SG y Schuco AOC • Aperturas disponibles al exterior: Hoja proyectante y de apertura paralela (PAF) • Existen dos opciones de acristalamiento: con vidrio decalado para una estetica de fachada todo vidrio (AWS 114 SG) y con vidrio estandar ajunquillado (AWS 114) • Proteccion antirrobo hasta RC 2 segun EN 1627:2011 • Herraje Schuco TipTronic para hojas automatizadas • Pesos máximos: o Peso máximo en proyectante 250Kg o Peso máx. en paralela 200Kg
