# Pasillo antorretorno triple de Assa Abloy. Cinco anchuras disponibles: 650, 900, 1100, 1200, 1400 mm

- Propiedad del archivo: CONSTRUNARIO
- Formato: FIEBDC-3/2012
- Programa: Construnario Versión 3.51
- Fecha de los precios: 16/05/2024
- Divisa: EUR

**PASANTRETTR** u Pasillo antorretorno triple de Assa Abloy. Cinco anchuras disponibles: 650, 900, 1100, 1200, 1400 mm
Pasillo antorretorno triple de Assa Abloy. Cinco anchuras disponibles: 650, 900, 1100, 1200, 1400 mm El eficiente sistema sin retorno mantiene un alto rendimiento Proporciona el más alto nivel de seguridad en áreas que incluyen fronteras, control de pasaportes y áreas de reclamaciones de equipajes. Los usuarios pueden configurar niveles de seguridad y elegir entre varias opciones de sensores Incorpora la innovadora tecnología de imágenes 3D Ahorra costes operativos del edificio al reducir la necesidad de personal de seguridad Se puede integrar fácilmente en los pasillos de salida existentes Posibilidad de instalaciones lado a lado Una selección de estructuras de aluminio o acero inoxidable Cinco anchuras disponibles: 650, 900, 1100, 1200, 1400 mm Nunca ha sido tan importante mantener seguros los espacios vulnerables. Pero garantizar una seguridad de primer nivel requiere muchos recursos, a menos que tenga una línea de salida que garantice una seguridad fiable sin la necesidad de una atención constante de su personal. Nuestro pasillo antirretorno extralargo hace esto y mucho más. Gracias a sus controles altamente avanzados, puede estar 100 % seguro de que sus áreas de transición funcionan de la forma más fluida y segura posible, para obtener la máxima seguridad fronteriza.
