# Estufa de pellets de aire, modelo Creta de Ecoforest. Potencia: 6 kW - de Ecoforest

- Propiedad del archivo: CONSTRUNARIO
- Formato: FIEBDC-3/2012
- Programa: Construnario Versión 3.51
- Fecha de los precios: 10/06/2024
- Divisa: EUR

**CRETA** u Estufa de pellets de aire, modelo Creta de Ecoforest. Potencia: 6 kW - de Ecoforest
Estufa de pellets de aire, modelo Creta de Ecoforest. Potencia: 6 kW Potencia: 6 kW Rendimiento: 91,2 % Tolva: 11 kg Autonomía: 17-8 h Consumo: 700-1400 g/h Peso: 71,5 kg Diámetro entrada de gases: 60 mm Diámetro salida de gases: 80 mm Esta pequeña estufa de pellets ofrece todas las prestaciones de toda la gama ECOFOREST pero con una potencia adapatada para viviendas pequeñas, además es una estufa estanca, ideal para instalaciones en passive house y viviendas en zonas rurales. Colores disponibles: - Blanco - Negro Incluye Estanca Regulación automática del aire de combustión, aporte de combustible y aire de convección. Electrónica exclusiva Ecoforest Gestión vía WiFi e Internet Control y programación por potencia o por temperatura ambiente con modulación de potencia con sonda ambiente o termostato opcional Policombustible (pellets, cáscara de almendra, hueso aceituna) Vacuum cleaning system Múltiples sistemas de seguridad Cestillo de fundición Intercambiador aleteado sin necesidad de limpieza cotidiana Frontal y parte superior en cristal negro Diámetro de entrada de aire: 60 mm Modo ecoSILENCE
