# Caldera de leña, modelo Fortaleza de Ecoforest. Potencia: 420kW - de Ecoforest

- Propiedad del archivo: CONSTRUNARIO
- Formato: FIEBDC-3/2012
- Programa: Construnario Versión 3.51
- Fecha de los precios: 10/06/2024
- Divisa: EUR

**FORTALEZA** u Caldera de leña, modelo Fortaleza de Ecoforest. Potencia: 420kW - de Ecoforest
Caldera de leña, modelo Fortaleza de Ecoforest. Potencia: 420kW Potencia: 40 kW Rendimiento: 80 % Peso: 325 kg Diámetro salida de gases: 100 mm Incluye Regulación por software del caudal de la bomba recirculadora Regulación por software de la temperatura de ida y el retorno Control electrónico de la combustión mediante regulación del aire en el hogar Alto rendimiento (Tº salida de humos = 200ºC). Impulsión directa a radiadores. Cámara de combustión e intercambiador de calor, perfectamente aislado con lana de roca que confiere alta eficiencia al producto Incluye bomba de alta eficiencia y velocidad variable Incluye válvula de seguridad
