# 1187 Fluxómetro temporizado visto 1" - De Genebre

- Propiedad del archivo: CONSTRUNARIO
- Formato: FIEBDC-3/2012
- Programa: Construnario Versión 3.51
- Fecha de los precios: 02/07/2024
- Divisa: EUR

**GEN1187 06** u 1187 Fluxómetro temporizado visto 1" - De Genebre
Precio: 104.07
Fluxómetro temporizado visto. Construcción de cuerpo y pulsador en latón según une-en 12165 y florón en latón une-en 12165 cromado según en-248. Código EAN: 8428381511212
