# Columna grifo de cocina pre-lavado 1, referencia 1703 04 de Geberit. Alta - De Genebre

- Propiedad del archivo: CONSTRUNARIO
- Formato: FIEBDC-3/2012
- Programa: Construnario Versión 3.51
- Fecha de los precios: 02/07/2024
- Divisa: EUR

**GEN1703 04** u Columna grifo de cocina pre-lavado 1, referencia 1703 04 de Geberit. Alta - De Genebre
Precio: 296.29
Columna de cocina profesional para instalar sobre encimera. Dotado de filtro plástico antipartículas. Incluye todos los elementos de fijación. Código EAN: 8428381437246
