# 1723 Lava-ojos a pared 1 1/4" - De Genebre

- Propiedad del archivo: CONSTRUNARIO
- Formato: FIEBDC-3/2012
- Programa: Construnario Versión 3.51
- Fecha de los precios: 02/07/2024
- Divisa: EUR

**GEN1723 07** u 1723 Lava-ojos a pared 1 1/4" - De Genebre
Precio: 587.86
Lava-ojos para montaje a pared, con apertura manual por palanca, con regulador de caudal automático hasta 11 l/min. Presión de 1 a 9 bar. Código EAN: 8428381555643
