# Válvula de esfera paso reducido, serie 2002 de Genebre. 1 pieza NPT 3/4 - De Genebre

- Propiedad del archivo: CONSTRUNARIO
- Formato: FIEBDC-3/2012
- Programa: Construnario Versión 3.51
- Fecha de los precios: 17/07/2024
- Divisa: EUR

**GEN2002 05** u Válvula de esfera paso reducido, serie 2002 de Genebre. 1 pieza NPT 3/4 - De Genebre
Precio: 18.15
Válvula de esfera paso reducido, serie 2002 de Genebre. 1 pieza NPT 3/4 1. Válvula de bola monocuerpo. 2. Extremos roscados ASME B1.20.1 NPT. 3. Paso reducido. 4. Construcción en Acero Inox. 1.4408 (CF8M). 5. Presión de trabajo máxima 63 bar. 6. Temperatura de trabajo –25 ºC + 180 ºC. 7. Con dispositivo de bloqueo. Rosca NPT ASME B1.20.1 Const. acero inox CF8M (316) Microfusión. Asientos: PTFE. PN 63. Temp. -25ºC +180ºC. Mando manual por palanca con sistema de bloqueo. Código EAN: 8428381020677
